# Accesorio metalico para crear una derivación, referencia 70037100 de Pemsa. Ancho: 100. Protección: GC

- Propiedad del archivo: CONSTRUNARIO
- Formato: FIEBDC-3/2012
- Programa: Construnario Versión 3.51
- Fecha de los precios: 16/04/2024
- Divisa: EUR

**PEM70037100** u Accesorio metalico para crear una derivación, referencia 70037100 de Pemsa. Ancho: 100. Protección: GC
Precio: 79.92
Accesorio metálico para crear una derivación vertical de una bandeja Rejiband® a otra Pemsaband®. Disponible en dos tamaños y dos sistemas de protección. Con sistema de protección GC Código EAN: 8431927044273 Código ETIM 8.0: EC002397
