# Curva metálica ajustable click, referencia 70038120 de Pemsa. 35x200. Protección: GC

- Propiedad del archivo: CONSTRUNARIO
- Formato: FIEBDC-3/2012
- Programa: Construnario Versión 3.51
- Fecha de los precios: 16/04/2024
- Divisa: EUR

**PEM70038120** u Curva metálica ajustable click, referencia 70038120 de Pemsa. 35x200. Protección: GC
Precio: 122.03
Curva metálica ajustable para realizar distintos ángulos con diferentes grados en una instalación eléctrica con bandejas Pemsaband® e Inducanal®. Ala de alto 35 mm, Ancho 200 mm. Permite crear ángulos de 0 a 90°. Montaje de conexión rápida mediante el sistema click, sin uniones. Fabricado en acero, en diversos tamaños y Sistemas de protección. Con sistema de protección GC Código EAN: 8431927043931 Código ETIM 8.0: EC002400
