# Pieza de unión metálica rejiband/pemsaband, referencia 70120200 de Pemsa. Protección: PG

- Propiedad del archivo: CONSTRUNARIO
- Formato: FIEBDC-3/2012
- Programa: Construnario Versión 3.51
- Fecha de los precios: 16/04/2024
- Divisa: EUR

**PEM70120200** u Pieza de unión metálica rejiband/pemsaband, referencia 70120200 de Pemsa. Protección: PG
Precio: 47.67
Pieza de unión metálica en diferentes Sistemas de protección que permite unir distintos tramos de bandeja de chapa Pemsaband® y bandejas de rejilla Rejiband®, manteniendo la garantía de continuidad eléctrica, según IEC 61537. Se monta sobre el ala de ambas bandejas y se fija mediante el sistema de unión rápida click en la bandeja de rejilla y con tornillos en la bandeja de chapa. Con sistema de protección PG Código EAN: 8431927045881 Código ETIM 8.0: EC002413
