# Suspensión interior, referencia 70132210 de la gama Pemsaband de Pemsa. 60x100. Protección: GC

- Propiedad del archivo: CONSTRUNARIO
- Formato: FIEBDC-3/2012
- Programa: Construnario Versión 3.51
- Fecha de los precios: 16/04/2024
- Divisa: EUR

**PEM70132210** u Suspensión interior, referencia 70132210 de la gama Pemsaband de Pemsa. 60x100. Protección: GC
Precio: 25.51
Suspensión Interior para soportes de bandeja de chapa Pemsaband® para soportación con varilla roscada de M10, quedando oculto dentro de la bandeja. Ancho 100 mm. Sujeción a la bandeja mediante tornillo integrado. Disponible en diversos tamaños y Sistemas de protección. Con sistema de protección GC Código EAN: 8431927087805 Código ETIM 8.0: EC001003
