# Soporte metálico universal, referencia 70420911 de la gama Pemsaband de Pemsa. Protección: PG

- Propiedad del archivo: CONSTRUNARIO
- Formato: FIEBDC-3/2012
- Programa: Construnario Versión 3.51
- Fecha de los precios: 16/04/2024
- Divisa: EUR

**PEM70420911** u Soporte metálico universal, referencia 70420911 de la gama Pemsaband de Pemsa. Protección: PG
Precio: 16.64
Soporte metálico para la instalación de cajas, luminarias u otro dispositivo a la bandeja de chapa Pemsaband® e Inducanal®. Permite la soportacion a pared de la bandejas Pemsaband® e Inducanal® de anchos 60, 100, 150 para cargas ligeras. Fabricado en acero y varios Sistemas de protección. Con sistema de protección PG Código EAN: 8431927009739 Código ETIM 8.0: EC001004
