# Perfil plástico de protección, referencia 71000000 de Pemsa

- Propiedad del archivo: CONSTRUNARIO
- Formato: FIEBDC-3/2012
- Programa: Construnario Versión 3.51
- Fecha de los precios: 16/04/2024
- Divisa: EUR

**PEM71000000** u Perfil plástico de protección, referencia 71000000 de Pemsa
Precio: 19.32
Perfil plástico de protección en color gris para los extremos y cortes de la bandeja Pemsaband® e Inducanal®. Código EAN: 8431927009753 Código ETIM 8.0: EC002935
