# Pieza de unión para tramos de bandeja de chapa, referencia 71030600 de Pemsa. Ancho: 600. Protección: GC

- Propiedad del archivo: CONSTRUNARIO
- Formato: FIEBDC-3/2012
- Programa: Construnario Versión 3.51
- Fecha de los precios: 16/04/2024
- Divisa: EUR

**PEM71030600** u Pieza de unión para tramos de bandeja de chapa, referencia 71030600 de Pemsa. Ancho: 600. Protección: GC
Precio: 65.60
Pieza de unión para tramos de bandeja de chapa Pemsaband® valida para anchos de 300, 400, 500 y 600 mm, aportando la rigidez necesaria en la unión. Ancho 600 mm. Fabricada en acero y Sistema de protección GC o PG y en acero AISI 304 y AISI 316L. Código EAN: 8431927010445 Código ETIM 8.0: EC002413
