# Tapa metálica para la protección de la curva 90° click, referencia 73020300 de Pemsa. Ancho: 300. Protección: PG

- Propiedad del archivo: CONSTRUNARIO
- Formato: FIEBDC-3/2012
- Programa: Construnario Versión 3.51
- Fecha de los precios: 16/04/2024
- Divisa: EUR

**PEM73020300** u Tapa metálica para la protección de la curva 90° click, referencia 73020300 de Pemsa. Ancho: 300. Protección: PG
Precio: 100.07
Tapa metálica para la protección de la curva 90° click, adecuada para cubrir el giro en la instalación de cableado eléctrico en instalaciones de las bandejas Pemsaband® e Inducanal®, manteniendo la continuidad eléctrica, según norma UNE-EN 61537. Ancho 300 mm, Ángulo de 90 º. Dispone de sistema de montaje por presión. Fabricada en acero y disponible en diversos tamaños y Sistemas de protección. Con sistema de protección PG Código EAN: 8431927038999 Código ETIM 8.0: EC001569
