# Tapa metálica para la protección de un cruce click, referencia 73024400 de Pemsa. Ancho: 400. Protección: PG

- Propiedad del archivo: CONSTRUNARIO
- Formato: FIEBDC-3/2012
- Programa: Construnario Versión 3.51
- Fecha de los precios: 16/04/2024
- Divisa: EUR

**PEM73024400** u Tapa metálica para la protección de un cruce click, referencia 73024400 de Pemsa. Ancho: 400. Protección: PG
Precio: 185.57
Tapa metálica para la protección de un cruce click de bandejas Pemsaband® e Inducanal®. Ancho 400 mm. Dispone de sistema de montaje por presión. Fabricada en acero y disponible en diversos tamaños y Sistemas de protección. Con sistema de protección PG Código EAN: 8431927039217 Código ETIM 8.0: EC002404
