# Tapa metálica para la protección de un cambio de nivel convexo click, referencia 73026300 de Pemsa. Ancho: 300. Protección: PG

- Propiedad del archivo: CONSTRUNARIO
- Formato: FIEBDC-3/2012
- Programa: Construnario Versión 3.51
- Fecha de los precios: 16/04/2024
- Divisa: EUR

**PEM73026300** u Tapa metálica para la protección de un cambio de nivel convexo click, referencia 73026300 de Pemsa. Ancho: 300. Protección: PG
Precio: 105.54
Tapa metálica para la protección de un cambio de nivel convexo 90° para bandejas Pemsaband® e Inducanal®. Ancho 300 mm. Dispone de sistema de montaje por presión. Fabricada en acero y disponible en diversos tamaños y Sistemas de protección. Con sistema de protección PG Código EAN: 8431927039347 Código ETIM 8.0: EC002402
