# Tapa metálica para la derivación T click, referencia 73032100 de Pemsa. Ancho: 100. Protección: GC

- Propiedad del archivo: CONSTRUNARIO
- Formato: FIEBDC-3/2012
- Programa: Construnario Versión 3.51
- Fecha de los precios: 16/04/2024
- Divisa: EUR

**PEM73032100** u Tapa metálica para la derivación T click, referencia 73032100 de Pemsa. Ancho: 100. Protección: GC
Precio: 83.46
Tapa metálica para la protección de la derivación T click. Ancho 100 mm. Dispone de sistema de montaje por presión. Fabricada en acero y disponible en diversos tamaños y Sistemas de protección. Con sistema de protección GC Código EAN: 8431927039453 Código ETIM 8.0: EC002406
