# Tapa metálica para la protección de un cruce click, referencia 73034300 de Pemsa. Ancho: 300. Protección: GC

- Propiedad del archivo: CONSTRUNARIO
- Formato: FIEBDC-3/2012
- Programa: Construnario Versión 3.51
- Fecha de los precios: 16/04/2024
- Divisa: EUR

**PEM73034300** u Tapa metálica para la protección de un cruce click, referencia 73034300 de Pemsa. Ancho: 300. Protección: GC
Precio: 192.83
Tapa metálica para la protección de un cruce click de bandejas Pemsaband® e Inducanal®. Ancho 300 mm. Dispone de sistema de montaje por presión. Fabricada en acero y disponible en diversos tamaños y Sistemas de protección. Con sistema de protección GC Código EAN: 8431927039620 Código ETIM 8.0: EC002404
