# Tapa metálica para la derivación T click, referencia 73052200 de Pemsa. Ancho: 200. Protección: I304

- Propiedad del archivo: CONSTRUNARIO
- Formato: FIEBDC-3/2012
- Programa: Construnario Versión 3.51
- Fecha de los precios: 16/04/2024
- Divisa: EUR

**PEM73052200** u Tapa metálica para la derivación T click, referencia 73052200 de Pemsa. Ancho: 200. Protección: I304
Precio: 251.72
Tapa metálica para la protección de la derivación T click. Ancho 200 mm. Dispone de sistema de montaje por presión. Fabricada en acero y disponible en diversos tamaños y Sistemas de protección. Con sistema de protección INOX, Acabado Acero Inoxidable AISI 304 Código EAN: 8431927089731 Código ETIM 8.0: EC002406
