# Tapa metálica para la protección de un cambio de nivel convexo click, referencia 73056400 de Pemsa. Ancho: 400. Protección: I304

- Propiedad del archivo: CONSTRUNARIO
- Formato: FIEBDC-3/2012
- Programa: Construnario Versión 3.51
- Fecha de los precios: 16/04/2024
- Divisa: EUR

**PEM73056400** u Tapa metálica para la protección de un cambio de nivel convexo click, referencia 73056400 de Pemsa. Ancho: 400. Protección: I304
Precio: 297.66
Tapa metálica para la protección de un cambio de nivel convexo 90° para bandejas Pemsaband® e Inducanal®. Ancho 400 mm. Dispone de sistema de montaje por presión. Fabricada en acero y disponible en diversos tamaños y Sistemas de protección. Con sistema de protección INOX, Acabado Acero Inoxidable AISI 304 Código EAN: 8431927090034 Código ETIM 8.0: EC002402
