# Bandeja de chapa ciega de acero, referencia 75121200 de la gama Inducanal de Pemsa. 35x200. Protección: PG

- Propiedad del archivo: CONSTRUNARIO
- Formato: FIEBDC-3/2012
- Programa: Construnario Versión 3.51
- Fecha de los precios: 16/04/2024
- Divisa: EUR

**PEM75121200** u Bandeja de chapa ciega de acero, referencia 75121200 de la gama Inducanal de Pemsa. 35x200. Protección: PG
Precio: 43.69
Bandeja de chapa ciega de acero de 35, 60, 85 y 100 mm de altura, con Sistema de protección GC o PG, con borde de seguridad. Ala de alto 35 mm, Ancho 200 mm. La bandeja Inducanal® esta indicada para soporte y conducción de cables eléctricos en cargas medias y ligeras. La facilidad de montaje gracias a su sistema click de unión rápida enchufable de rápida conexión entre tramos siendo necesario solamente dos tornillos, permiten ahorrar en material y mano de obra. Dispone de una amplia variedad de tamaños para una elección acorde a las necesidades de cada instalación. Código EAN: 8431927047489 Código ETIM 8.0: EC000047
