# Bandeja de chapa perforada sistema click, referencia 75234100 de la gama Pemsaband LX de Pemsa. 100x100. Protección: GC

- Propiedad del archivo: CONSTRUNARIO
- Formato: FIEBDC-3/2012
- Programa: Construnario Versión 3.51
- Fecha de los precios: 16/04/2024
- Divisa: EUR

**PEM75234100** u Bandeja de chapa perforada sistema click, referencia 75234100 de la gama Pemsaband LX de Pemsa. 100x100. Protección: GC
Precio: 96.31
Bandeja de chapa perforada y embutida de acero de 35, 60 y 100 mm de altura, con Sistema de protección GC, PG, AZ+, INOX 304 y 316L con borde de seguridad. Ala de alto 100 mm, Ancho 100 mm. La bandeja Pemsaband® One Perforada esta indicada para soporte y conducción de cables eléctricos en cargas medias y ligeras. La facilidad de montaje gracias a su sistema click de unión rápida enchufable entre tramos, permiten ahorrar en material y mano de obra. Dispone de una amplia variedad de tamaños para una elección acorde a las necesidades de cada instalación. Con Sistema de Protección GC Código EAN: 8431927086945 Código ETIM 8.0: EC000047
