# Curva 90º RPVC+manguito, referencia 80000031 de Pemsa. DN50, gris

- Propiedad del archivo: CONSTRUNARIO
- Formato: FIEBDC-3/2012
- Programa: Construnario Versión 3.51
- Fecha de los precios: 16/04/2024
- Divisa: EUR

**PEM80000031** u Curva 90º RPVC+manguito, referencia 80000031 de Pemsa. DN50, gris
Precio: 13.78
Curva de 90° en PVC en color gris (RAL 7035) con un índice de protección IP44 para tubos rígidos RPVC. Accesorio indicado para el montaje de tubos de PVC mediante unión enchufable a tubo, creando un giro de 90°. Código ETIM 8.0: EC001493
