# Soporte de suspensión lateral, referencia 81000021 de Pemsa. Protección: GC

- Propiedad del archivo: CONSTRUNARIO
- Formato: FIEBDC-3/2012
- Programa: Construnario Versión 3.51
- Fecha de los precios: 16/04/2024
- Divisa: EUR

**PEM81000021** u Soporte de suspensión lateral, referencia 81000021 de Pemsa. Protección: GC
Precio: 8.07
Soporte de suspensión lateral para la instalación en techo de bandeja de rejilla Rejiband® con varillas roscadas. Se puede utilizar con alturas de 35, 60 y 100 mm y anchos de 100 a 600 mm. Este producto tiene una instalación rápida y no requiere tornillos para la conexión al sistema. Fabricado en acero, disponible en varios sistemas de protección. Con sistema de protección GC Código EAN: 8431927107954 Código ETIM 8.0: EC000896
