# Racor RLH con rosca interior hembra, referencia 81000070 de Pemsa. M16 (DN16)

- Propiedad del archivo: CONSTRUNARIO
- Formato: FIEBDC-3/2012
- Programa: Construnario Versión 3.51
- Fecha de los precios: 16/04/2024
- Divisa: EUR

**PEM81000070** u Racor RLH con rosca interior hembra, referencia 81000070 de Pemsa. M16 (DN16)
Precio: 0.77
Racor con rosca interior hembra para el acoplamiento de racores con rosca exterior en la conexión de tubos rígidos libre de halógenos RLH o rígidos de RPVC con tubos flexibles TFA y TM-PVC. Diámetro máximo DN16 mm, M16. Fabricado en termoplástico (PC+ABS) libre de halógenos con un índice de protección de IP65. Disponible en color gris claro (RAL 7035). Código EAN: 8431927109958 Código ETIM 8.0: EC000939
