# Rail 3C de 40x30x1.5, referencia 81000105 de Pemsa. Longitud: 1000. Protección: PG

- Propiedad del archivo: CONSTRUNARIO
- Formato: FIEBDC-3/2012
- Programa: Construnario Versión 3.51
- Fecha de los precios: 16/04/2024
- Divisa: EUR

**PEM81000105** u Rail 3C de 40x30x1.5, referencia 81000105 de Pemsa. Longitud: 1000. Protección: PG
Precio: 42.32
Rail de 40x30 mm con espesor 1,5 mm para cargas medias en instalaciones de bandejas portacables, tubos eléctricos y otras instalaciones de tuberías de calefacción, A/A, sistemas contra incendios, etc. Posee perforaciones en las 3 caras aumentando las posibilidades de conexión de soportes y otros elementos. Fabricado en acero, disponible en varios sistemas de protección. Con sistema de protección PG Código EAN: 8431927112484 Código ETIM 8.0: EC000386
