# Pieza para fijación rápida Pemsaband/Megaband, referencia 81000253 de Pemsa. Ala: 35 Potección: GC

- Propiedad del archivo: CONSTRUNARIO
- Formato: FIEBDC-3/2012
- Programa: Construnario Versión 3.51
- Fecha de los precios: 16/04/2024
- Divisa: EUR

**PEM81000253** u Pieza para fijación rápida Pemsaband/Megaband, referencia 81000253 de Pemsa. Ala: 35 Potección: GC
Precio: 5.19
Pieza para fijación rápida de bandejas de chapa Pemsaband y de bandejas de escalera Megaband® a soportes tipo rail tipo 41x21 y 41x41, para instalaciones a techo o a pared. Ala de alto 35 mm. Dispone de una parte inferior giratoria que facilita la conexión al rail sin necesidad de tornillería adicional. Con Sistema de Protección GC Código EAN: 8431927120700
