# Union refuerzo base aislante Metatray de Pemsa

- Propiedad del archivo: CONSTRUNARIO
- Formato: FIEBDC-3/2012
- Programa: Construnario Versión 3.51
- Fecha de los precios: 16/04/2024
- Divisa: EUR

**PEM81000290** u Union refuerzo base aislante Metatray de Pemsa
Precio: 26.42
Union refuerzo base aislante Metatray de Pemsa Código EAN: 8431927122162
