# Protector aislante tornillo Metatray M8

- Propiedad del archivo: CONSTRUNARIO
- Formato: FIEBDC-3/2012
- Programa: Construnario Versión 3.51
- Fecha de los precios: 16/04/2024
- Divisa: EUR

**PEM81000401** u Protector aislante tornillo Metatray M8
Precio: 0.26
Protector aislante tornillo Metatray M8 Código EAN: 8431927126047
