# Refuerzo para soporte raíl 41, referencia 82002627 de Pemsa. Protección: GC

- Propiedad del archivo: CONSTRUNARIO
- Formato: FIEBDC-3/2012
- Programa: Construnario Versión 3.51
- Fecha de los precios: 16/04/2024
- Divisa: EUR

**PEM82002627** u Refuerzo para soporte raíl 41, referencia 82002627 de Pemsa. Protección: GC
Precio: 121.67
Accesorio de refuerzo para soporte rail 41 que actúa como apoyo y permite conseguir un sistema de soportación más resistente. Fabricado en acero, disponible en varios sistemas de protección. Código EAN: 8431927110374 Código ETIM 8.0: EC001003
