# Soporte fijación 3C, referencia 82003172 de Pemsa. Protección: PG

- Propiedad del archivo: CONSTRUNARIO
- Formato: FIEBDC-3/2012
- Programa: Construnario Versión 3.51
- Fecha de los precios: 16/04/2024
- Divisa: EUR

**PEM82003172** u Soporte fijación 3C, referencia 82003172 de Pemsa. Protección: PG
Precio: 28.03
Soporte fijación para la conexión de los railes 3 caras a techo, facilitando que estos tengan un ángulo variable, y puedan adaptarse a bóvedas de túneles, o techos inclinados. Fabricado en acero, disponible en varios sistemas de protección. Con sistema de protección PG Código EAN: 8431927112538 Código ETIM 8.0: EC000896
