# Kit manguito para conexión de tubos rígidos libres de halógenos RLH o rígidos de RPVC, referencia 82003201 de Pemsa. IP65, DN20 DN11

- Propiedad del archivo: CONSTRUNARIO
- Formato: FIEBDC-3/2012
- Programa: Construnario Versión 3.51
- Fecha de los precios: 16/04/2024
- Divisa: EUR

**PEM82003201** u Kit manguito para conexión de tubos rígidos libres de halógenos RLH o rígidos de RPVC, referencia 82003201 de Pemsa. IP65, DN20 DN11
Precio: 4.38
Kit manguito para conexión de tubos rígidos libres de halógenos RLH o rígidos de RPVC con tubos flexibles TFA y TM-PVC. Diámetro máximo DN20 mm. Fabricado en termoplástico (PC+ABS) + poliamida libre de halógenos con un índice de protección IP65. Disponible en color gris claro (RAL 7035). Código EAN: 8431927115348 Código ETIM 8.0: EC000939
