# Kit manguito para conexión de tubos rígidos libres de halógenos RLH o rígidos de RPVC, referencia 82003213 de Pemsa. IP65, DN32

- Propiedad del archivo: CONSTRUNARIO
- Formato: FIEBDC-3/2012
- Programa: Construnario Versión 3.51
- Fecha de los precios: 16/04/2024
- Divisa: EUR

**PEM82003213** u Kit manguito para conexión de tubos rígidos libres de halógenos RLH o rígidos de RPVC, referencia 82003213 de Pemsa. IP65, DN32
Precio: 4.65
Kit manguito para conexión de tubos rígidos libres de halógenos RLH o rígidos de RPVC. Diámetro máximo DN32 mm. Fabricado en termoplástico (PC+ABS) libre de halógenos con un índice de protección IP65. Disponible en color gris claro (RAL 7035). Código EAN: 8431927115294 Código ETIM 8.0: EC000939
