# Bandeja de rejilla, referencia 82003244 de la gama Rejiband SAFECu de Pemsa. 60x300x2 m. Protección: CU

- Propiedad del archivo: CONSTRUNARIO
- Formato: FIEBDC-3/2012
- Programa: Construnario Versión 3.51
- Fecha de los precios: 15/04/2024
- Divisa: EUR

**PEM82003244** u Bandeja de rejilla, referencia 82003244 de la gama Rejiband SAFECu de Pemsa. 60x300x2 m. Protección: CU
Precio: 159.94
Bandeja de rejilla Rejiband® SAFECu para soporte y conducción de cables. Ala de alto 60 mm, Ancho 300 mm. La bandeja portacables Rejiband® SAFECu esta compuesta de varillas electrosoldadas de acero al carbono. Indicada para ambientes interiores clasificados como categoría de corrosividad C1/C2 según la norma ISO 9223, es la solución higiénico-sanitaria para todo tipo de espacios donde exista pública concurrencia, gracias a su sistema de protección CU, antimicrobiano y libre de COVID. Código EAN: 8431927115485 Código ETIM 8.0: EC000853
