# Pieza metálica para la unión de curvas, referencia 82003257 de la gama Rejiband de Pemsa. Protección: CU

- Propiedad del archivo: CONSTRUNARIO
- Formato: FIEBDC-3/2012
- Programa: Construnario Versión 3.51
- Fecha de los precios: 15/04/2024
- Divisa: EUR

**PEM82003257** u Pieza metálica para la unión de curvas, referencia 82003257 de la gama Rejiband de Pemsa. Protección: CU
Precio: 3.96
Pieza de unión metálica para la creación de curvas con las bandejas Rejiband® SAFECu. La unión Rejiband® SAFECu permite la unión de bandejas sin tornillos. Se coloca en el interior de la curva, uniendo las bandejas sin necesidad de herramientas específicas de montaje, facilitando así su instalación. Fabricada en acero con sistema de protección CU. Código EAN: 8431927115584 Código ETIM 8.0: EC002413
