# Piaza para la unión de tramos, sistema click, referencia 82003258 de Pemsa. Protección: CU

- Propiedad del archivo: CONSTRUNARIO
- Formato: FIEBDC-3/2012
- Programa: Construnario Versión 3.51
- Fecha de los precios: 15/04/2024
- Divisa: EUR

**PEM82003258** u Piaza para la unión de tramos, sistema click, referencia 82003258 de Pemsa. Protección: CU
Precio: 11.43
Pieza para la unión de tramos de bandejas mediante el sistema click. Es apta para todos los anchos de bandejas Rejiband® SAFECu de ala 60 y 100 mm. Se monta sin necesidad de herramientas especiales y permite la unión entre tramos de bandejas Rejiband® SAFECu en menos tiempo, asegurando la resistencia mecánica de la unión y la continuidad eléctrica, según norma IEC61537. Fabricada en acero con sistema de protección CU. Código EAN: 8431927115591 Código ETIM 8.0: EC002413
