# Suspensión central para montaje a techo, M8/M10, referencia 82003259 de Pemsa. Protección: CU

- Propiedad del archivo: CONSTRUNARIO
- Formato: FIEBDC-3/2012
- Programa: Construnario Versión 3.51
- Fecha de los precios: 15/04/2024
- Divisa: EUR

**PEM82003259** u Suspensión central para montaje a techo, M8/M10, referencia 82003259 de Pemsa. Protección: CU
Precio: 6.44
Suspensión central para montaje a techo de bandeja de rejilla Rejiband® SAFECu con anchos de 100 a 200 mm con una sola varilla para instalaciones interiores en M8. Facilita el tendido de cables y economiza el tiempo de instalación al montarlo mediante una varilla y sus respectivas tuercas. Fabricada en acero con sistema de protección CU. Código EAN: 8431927115607 Código ETIM 8.0: EC000896
