# Suspensión central para montaje a techo, sistema click M10, referencia 82003260 de Pemsa. Protección: CU

- Propiedad del archivo: CONSTRUNARIO
- Formato: FIEBDC-3/2012
- Programa: Construnario Versión 3.51
- Fecha de los precios: 15/04/2024
- Divisa: EUR

**PEM82003260** u Suspensión central para montaje a techo, sistema click M10, referencia 82003260 de Pemsa. Protección: CU
Precio: 14.40
Suspensión central para montaje a techo de bandeja de rejilla Rejiband® en M6, M8 y M10. M10. Facilita el tendido de cables y economiza el tiempo de instalación al montarlo mediante una única varilla y sus respectivas tuercas. Montaje rápido sobre la bandeja gracias al sistema Click de conexión sin tornillos. Disponible en diversos Sistemas de protección. Con sistema de protección CU Código EAN: 8431927115614 Código ETIM 8.0: EC000896
