# Péndulo de perfil omega S-Plus, referencia 82003274 de Pemsa. Ancho: 400. Protección: CU

- Propiedad del archivo: CONSTRUNARIO
- Formato: FIEBDC-3/2012
- Programa: Construnario Versión 3.51
- Fecha de los precios: 15/04/2024
- Divisa: EUR

**PEM82003274** u Péndulo de perfil omega S-Plus, referencia 82003274 de Pemsa. Ancho: 400. Protección: CU
Precio: 65.89
Péndulo de perfil omega para el montaje a techo de bandejas Rejiband® SAFECu. Ancho 400 mm. Sistema de fijación a techo que permite configurar diferentes estructuras de forma individual o con ayuda del soporte omega SPLUS. Disponible en longitudes de 400, 500 y 600 mm. Fabricado en acero con sistema de protección CU. Código EAN: 8431927115751 Código ETIM 8.0: EC001003
