# Péndulo de perfil omega S-Plus, referencia 82003276 de Pemsa. Ancho: 600. Protección: CU

- Propiedad del archivo: CONSTRUNARIO
- Formato: FIEBDC-3/2012
- Programa: Construnario Versión 3.51
- Fecha de los precios: 15/04/2024
- Divisa: EUR

**PEM82003276** u Péndulo de perfil omega S-Plus, referencia 82003276 de Pemsa. Ancho: 600. Protección: CU
Precio: 88.17
Péndulo de perfil omega para el montaje a techo de bandejas Rejiband® SAFECu. Ancho 600 mm. Sistema de fijación a techo que permite configurar diferentes estructuras de forma individual o con ayuda del soporte omega SPLUS. Disponible en longitudes de 400, 500 y 600 mm. Fabricado en acero con sistema de protección CU. Código EAN: 8431927115775 Código ETIM 8.0: EC000082
