# Soporte con perfil omega S-Plus, referencia 82003289 de Pemsa. Ancho: 100. Protección: CU

- Propiedad del archivo: CONSTRUNARIO
- Formato: FIEBDC-3/2012
- Programa: Construnario Versión 3.51
- Fecha de los precios: 15/04/2024
- Divisa: EUR

**PEM82003289** u Soporte con perfil omega S-Plus, referencia 82003289 de Pemsa. Ancho: 100. Protección: CU
Precio: 30.25
Soporte con perfil omega y sistema universal de conexión para bandejas Rejiband® SAFECu en montajes a techo con varilla. Ancho 100 mm. Fabricado en acero con sistema de protección CU. Código EAN: 8431927115898 Código ETIM 8.0: EC000896
