# Tuerca metálica hexagonal, referencia 82003297 de Pemsa. M8. Protección: CU

- Propiedad del archivo: CONSTRUNARIO
- Formato: FIEBDC-3/2012
- Programa: Construnario Versión 3.51
- Fecha de los precios: 15/04/2024
- Divisa: EUR

**PEM82003297** u Tuerca metálica hexagonal, referencia 82003297 de Pemsa. M8. Protección: CU
Precio: 1.13
Tuerca metálica hexagonal que junto con el tornillo permite la fijación de uniones, soportes y estructuras de raíles para instalaciones de bandejas de uniones, bisagras, bridas para soportes y accesorios. M 8. Disponible en M 8 y M10. Fabricado en acero y diversos Sistemas de protección. Con sistema de protección CU Código EAN: 8431927115973 Código ETIM 8.0: EC003863
