# Curva soporte radio, referencia 82003455 de la gama rejiband de Pemsa. Ala: 150. Protección: GC

- Propiedad del archivo: CONSTRUNARIO
- Formato: FIEBDC-3/2012
- Programa: Construnario Versión 3.51
- Fecha de los precios: 16/04/2024
- Divisa: EUR

**PEM82003455** u Curva soporte radio, referencia 82003455 de la gama rejiband de Pemsa. Ala: 150. Protección: GC
Precio: 105.57
Accesorio que mejora y asegura la creación de curvas en bandejas de rejilla Rejiband para instalaciones de cables de datos y Data Centers. Ala de alto 150 mm. Gracias a su diseño protege la curvatura de los cables guiando estos durante los cambios o giros planos. Fabricado en acero, disponible en varios sistemas de protección. Con sistema de protección GC Código EAN: 8431927120113 Código ETIM 8.0: EC002935
