# Bandeja ciega en material aislante, serie Metatray de Pemsa. 60x200

- Propiedad del archivo: CONSTRUNARIO
- Formato: FIEBDC-3/2012
- Programa: Construnario Versión 3.51
- Fecha de los precios: 06/05/2024
- Divisa: EUR

**PEM82003653** m Bandeja ciega en material aislante, serie Metatray de Pemsa. 60x200
Precio: 20.04
Bandeja ciega en material aislante. Ala de alto 60 mm, Ancho 200 mm, Longitud de 3 metros. Color gris RAL 7035, para conducción para el soporte, protección y conducción de cables. Máxima funcionalidad y adaptación a diferentes espacios y ambientes. Excelente comportamiento en ambientes corrosivos, intemperie y exposición a la radiación UV. Amplia gama de accesorios con múltiples aplicaciones. Bandeja con tapa (canal protectora aislante) según EN 50085. Cumple con directivas REACH y ROHS III. Libre de sustancias peligrosas. Código EAN: 8431927122490
