# Bandeja ciega en material aislante, serie Metatray de Pemsa. 100x500

- Propiedad del archivo: CONSTRUNARIO
- Formato: FIEBDC-3/2012
- Programa: Construnario Versión 3.51
- Fecha de los precios: 06/05/2024
- Divisa: EUR

**PEM82003659** m3 Bandeja ciega en material aislante, serie Metatray de Pemsa. 100x500
Precio: 69.98
Metatray bandeja ciega aislante 100x500 de Pemsa Código EAN: 8431927122551
