# Tapa Recta aislante Metatray 400 de Pemsa

- Propiedad del archivo: CONSTRUNARIO
- Formato: FIEBDC-3/2012
- Programa: Construnario Versión 3.51
- Fecha de los precios: 16/04/2024
- Divisa: EUR

**PEM82003667** m Tapa Recta aislante Metatray 400 de Pemsa
Precio: 30.73
Tapa Recta aislante Metatray 400 de Pemsa Código EAN: 8431927122636
