# Perfil aislante Metatray 1m de Pemsa

- Propiedad del archivo: CONSTRUNARIO
- Formato: FIEBDC-3/2012
- Programa: Construnario Versión 3.51
- Fecha de los precios: 16/04/2024
- Divisa: EUR

**PEM82003670** u Perfil aislante Metatray 1m de Pemsa
Precio: 7.90
Perfil aislante Metatray 1m de Pemsa Código EAN: 8431927122667
