# Curva 90º aislante Metatray 60x100 de Pemsa

- Propiedad del archivo: CONSTRUNARIO
- Formato: FIEBDC-3/2012
- Programa: Construnario Versión 3.51
- Fecha de los precios: 16/04/2024
- Divisa: EUR

| Código | Ud | Descripción | Precio |
|---|---|---|---|
| PEM82003722 | u | Curva 90º aislante Metatray 60x100 de Pemsa | 52.83 |
