# Tapa curva aislante 90º Metatray 60x400

- Propiedad del archivo: CONSTRUNARIO
- Formato: FIEBDC-3/2012
- Programa: Construnario Versión 3.51
- Fecha de los precios: 16/04/2024
- Divisa: EUR

| Código | Ud | Descripción | Precio |
|---|---|---|---|
| PEM82003736 | u | Tapa curva aislante 90º Metatray 60x400 | 102.28 |
