# Tapa curva aislante 90º Metatray 100x500

- Propiedad del archivo: CONSTRUNARIO
- Formato: FIEBDC-3/2012
- Programa: Construnario Versión 3.51
- Fecha de los precios: 16/04/2024
- Divisa: EUR

| Código | Ud | Descripción | Precio |
|---|---|---|---|
| PEM82003737 | u | Tapa curva aislante 90º Metatray 100x500 | 128.96 |
