# Cruce metálico, referencia 93214150 de la gama Megaband de Pemsa. 100x150. Protección: PG

- Propiedad del archivo: CONSTRUNARIO
- Formato: FIEBDC-3/2012
- Programa: Construnario Versión 3.51
- Fecha de los precios: 16/04/2024
- Divisa: EUR

**PEM93214150** u Cruce metálico, referencia 93214150 de la gama Megaband de Pemsa. 100x150. Protección: PG
Precio: 603.34
Accesorio metálico enchufable para la creación de cruces entre dos líneas de bandejas Megaband®. Ala de alto 100 mm, Ancho 150 mm. Montaje de conexión rápida mediante el sistema click. Fabricado en acero, disponible en diversas medidas y Sistemas de protección. Radio de curvatura 300 mm. Consultar disponibilidad de radio 600 mm. Con sistema de protección PG Código EAN: 8431927062703 Código ETIM 8.0: EC001559
