# Cambio de nivel convexo, referencia 93612450 de la gama megaband de Pemsa. 60x450. Protección: PG

- Propiedad del archivo: CONSTRUNARIO
- Formato: FIEBDC-3/2012
- Programa: Construnario Versión 3.51
- Fecha de los precios: 16/04/2024
- Divisa: EUR

**PEM93612450** u Cambio de nivel convexo, referencia 93612450 de la gama megaband de Pemsa. 60x450. Protección: PG
Precio: 257.77
Accesorio metálico enchufable para la creación de un cambio de nivel cóncavo en la instalación de cableado con la bandeja Megaband®. Ala de alto 60 mm, Ancho 450 mm. Permite realizar ascensos y cambios de altura de ángulo 90° con gran facilidad. Montaje de conexión rápida mediante el sistema click. Fabricado en acero, en diversos tamaños y Sistemas de protección. Radio de curvatura 300 mm. Consultar disponibilidad de radio 600 mm. Con sistema de protección PG Código EAN: 8431927065056 Código ETIM 8.0: EC001535
