# Curva 45º, referencia 93712100 de la gama Megaband de Pemsa. 60x100. Protección: PG

- Propiedad del archivo: CONSTRUNARIO
- Formato: FIEBDC-3/2012
- Programa: Construnario Versión 3.51
- Fecha de los precios: 16/04/2024
- Divisa: EUR

**PEM93712100** u Curva 45º, referencia 93712100 de la gama Megaband de Pemsa. 60x100. Protección: PG
Precio: 360.77
Accesorio metálico de travesaños soldados con borde de seguridad y sistema enchufable para curvas horizontales de ángulo 45° en una instalación de bandeja de escalera Megaband®. Ala de alto 60 mm, ancho 100 mm, ángulo de 45 º. Montaje mediante sistema click de conexión rápida. Fabricado en acero y disponible en diversos tamaños y sistemas de protección. Radio de curvatura 300 mm. Consultar disponibilidad de radio 600 mm. Con sistema de protección PG Código EAN: 8431927070494 Código ETIM 8.0: EC001535
