# Pieza de unión para tramos de bandeja Pemsaband/Megaband, referencia 93930003 de Pemsa. Ala: 85/120. Protección: GC

- Propiedad del archivo: CONSTRUNARIO
- Formato: FIEBDC-3/2012
- Programa: Construnario Versión 3.51
- Fecha de los precios: 16/04/2024
- Divisa: EUR

**PEM93930003** u Pieza de unión para tramos de bandeja Pemsaband/Megaband, referencia 93930003 de Pemsa. Ala: 85/120. Protección: GC
Precio: 13.74
Pieza de unión de tramos rectos y accesorios de bandejas de escalera Megaband® mediante tornillos y tuercas exagonales M8. Ala de alto 85 mm. Apta para bandejas Megaband® de 60, 85, 100 y 120 mm de altura, manteniendo la continuidad eléctrica, según IEC 61537. Fabricada en acero, disponible en diferentes Sistemas de protección. Con sistema de protección GC Código EAN: 8431927048929 Código ETIM 8.0: EC002413
