# Abrazadera de fijación de bandejas, referencia 93930023 de la gama Megaband de Pemsa. Ancho: 85. Protección: GC

- Propiedad del archivo: CONSTRUNARIO
- Formato: FIEBDC-3/2012
- Programa: Construnario Versión 3.51
- Fecha de los precios: 16/04/2024
- Divisa: EUR

**PEM93930023** u Abrazadera de fijación de bandejas, referencia 93930023 de la gama Megaband de Pemsa. Ancho: 85. Protección: GC
Precio: 9.91
Pieza para fijación de la bandeja de escalera Megaband® a un rail tipo 41x21 y 41x41, para instalaciones a techo o instalaciones verticales. Ala de alto 85 mm. Conectar con kit de unión Megaband® M8 o tornillos y tuercas de M8. Con sistema de protección GC Código EAN: 8431927093660 Código ETIM 8.0: EC001005
