# Pieza de unión para tramos de bandeja Pemsaband/Megaband, referencia 93950002 de Pemsa. Ala: 60. Protección: I304

- Propiedad del archivo: CONSTRUNARIO
- Formato: FIEBDC-3/2012
- Programa: Construnario Versión 3.51
- Fecha de los precios: 16/04/2024
- Divisa: EUR

**PEM93950002** u Pieza de unión para tramos de bandeja Pemsaband/Megaband, referencia 93950002 de Pemsa. Ala: 60. Protección: I304
Precio: 24.95
Pieza de unión de tramos rectos y accesorios de bandejas de escalera Megaband® mediante tornillos y tuercas exagonales M8. Ala de alto 60 mm. Apta para bandejas Megaband® de 60, 85, 100 y 120 mm de altura, manteniendo la continuidad eléctrica, según IEC 61537. Fabricada en acero, disponible en diferentes Sistemas de protección. Con sistema de protección INOX, Acabado Acero Inoxidable AISI 304 Código EAN: 8431927076731 Código ETIM 8.0: EC002413
